# Brücke im Zuge der K 7580 bei Kirchdorf, 7926531
Angebotsaufforderung (GAEB DA XML 3.2, DA83)
Projekt: A-04412-00
Währung: EUR
Nebenangebote zugelassen: ja
Auftraggeber: Autobahn GmbH des Bundes, Niederlassung Südbayern (München), AdB-NL BY-S, Seidlstr.7-11, 80335 München, Seidlstraße 7-11, 80335 München, Telefon 089 54552-0; Vergabenummer: Leer-LV
Erstellt mit: GXML Toolbox V3.3 R20230829, iTWO_64 V25.0.650, 29.05.2026

## A0441200002 BW 45-2, km 881,605
Datum: 29.05.2026

### Bereich 01 Lagertausch

#### Abschnitt 01.01 Baustelleneinrichtung, Baubegleitende Maßnahmen

**01.01.0010 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.0020 Baustelle räumen Sämtl. LV-Abschn.**
*** Pauschalposition
StL-Nr. 1910111201
Baustelle von allen Geräten, Anlagen, Einrichtungen und
dgl. räumen. Benutzte Flächen und Wege entsprechend dem
ursprünglichen Zustand herrichten. Soweit nicht für
bestimmte Leistungen für das Räumen der Baustelle gesonderte Positionen im Leistungsverzeichnis enthalten
sind, gilt die Pauschale
für alle Leistungen sämtlicher Abschnitte des Leistungsverzeichnisses.
Menge: 1,000 Psch

**01.01.0030 Zustandserfassung**
*** Pauschalposition
Erfassung und Dokumentation des Zustands von
Straßen, Geländeoberfläche, der Vorfluter und Vorflutleitungen, sowie der baulichen Anlagen im
Baugelände.
Die Erfassung ist unter Beteiligung des AG und des
Straßenbaulastträgers bzw. Eigentümers vor Beginn
der Arbeiten durchzuführen.
Dokumentationsunterlagen herstellen und dem AG
übergeben.
Menge: 1,000 Psch

**01.01.0040 Bauzaun aufstellen und entfernen Zaunhöhe 2,0 m*Stahlgitter-FT**
Bauzaun  einschl. der erforderlichen Tore und Pfosten standsicher aufstellen, während der Bauzeit vorhalten und unterhalten sowie nach Beendigung der Bauzeit entfernen. 70 v.H. des Preises werden nach Aufstellen, der Rest nach Entfernen des Bauzaunes vergütet.
Zaunhöhe = 2,00 m.
Zaun aus Stahlgitter-Fertigteilen.
Menge: 100,000 m

**01.01.0050 Standsicherheitsnachweis aufstellen Baubehelfe*3-fach**
*** Pauschalposition
StL-Nr. 1910160531
Standsicherheitsnachweis aufstellen.
Standsicherheitsnachweis für sämtliche Baubehelfe.
Standsicherheitsnachweis 3-fach liefern.
Menge: 1,000 Psch

**01.01.0060 Standsicherheitsnachweis aufstellen*3-fach**
*** Pauschalposition
StL-Nr. 1910160591
Standsicherheitsnachweis aufstellen.
Standsicherheitsnachweis für 'Lagerwechsel und Lagerbemessung'

Standsicherheitsnachweis 3-fach liefern.
Menge: 1,000 Psch

**01.01.0070 Ausführungszeichnungen herstellen Baubehelfe*4-fach**
*** Pauschalposition
StL-Nr. 1910161031
Ausführungszeichnungen herstellen.
Ausführungszeichnungen für sämtliche Baubehelfe.
Ausführungszeichnungen 4-fach liefern.
Menge: 1,000 Psch

**01.01.0080 Ausführungszeichnungen herstellen*4-fach**
*** Pauschalposition
StL-Nr. 1910161091
Ausführungszeichnungen herstellen.
Ausführungszeichnungen für 'Lager'

Ausführungszeichnungen 4-fach liefern.
Menge: 1,000 Psch

**01.01.0090 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch

**01.01.0100 Bestandunterlagen liefern Standsich.Nachw.*Bestandszeichn. Be.üb.zeichn. CAD*Best.daten SIB**
*** Pauschalposition
StL-Nr. 1910161512110000
Bestandsunterlagen liefern, bestehend aus
Standsicherheitsnachweis, der entsprechend dem Prüf-
und Genehmigungsverfahren berichtigt wurde, als farbige
PDF-Datei mit Lesezeichen auf Datenträger, einschließlich Inhaltsverzeichnis.
Ausführungszeichnungen, die entsprechend dem Prüf- und
Genehmigungsverfahren und der Bauausführung berichtigt
wurden, als Pause 1-fach, als Rasterformat TIFF G4 auf
Datenträger mit Zeichnungsverzeichnissen.
Bestandsübersichtszeichnungen als Pause 1-fach, im CAD
Originalformat mit Definitionsdatei auf Datenträger
sowie als DXF-Datei auf Datenträger.
Bestandsdaten gemäß Anweisung Straßeninformationsbank,
Teilsystem Bauwerksdaten, mit einem Erfassungsprogramm
auf der Datenbasis der ASB-ING erfasst auf Datenträger
sowie Bauwerksbuch als Pause 1-fach.
Menge: 1,000 Psch

**01.01.0110 Lichtbilder herst. und liefern**
StL-Nr. 19101620
Lichtbilder über den wesentlichen Bauablauf des Bauwerks in digitalisierter Form (Auflösung mindestens
1024 mal 768 Pixel, 24 Farben) mit Digitalkamera herstellen und auf mit dem AG abgestimmten Datenträger (CD
oder DVD) liefern. Das Komprimierungsverhältnis bzw.
die Bildqualität ist so zu wählen, dass durch die Komprimierung keine für den Sachverhalt wesentlichen Bildinformationen verloren gehen.
Menge: 40,000 St

**01.01.0120 Bewehrungsortung**
*** Pauschalposition
Zerstörungsfrei Ortung der Spannglieder im Bereich des Endquerträgers Widerlager D, entsprechend dem DGZfP, Merkblatt zur zerstörungsfreien Betondeckenmessung und Bewehrungsortung an Stahl- und Spannbetonbauteilen (B02) einschl. aller erforderlichen Geräte und Personal.
Menge: 1,000 Psch

**01.01.0130 Vermessungsleistungen**
*** Pauschalposition
Vermessungsarbeiten dür die Baumaßnahme und alle Vermessungsleistungen, wie z.B. Bestandsvermessung, von Bauteilen nach Unterlagen des AG einschließlich aller Geräte- und Personalkosten durchführen.
Menge: 1,000 Psch

#### Abschnitt 01.02 Entsorgung

**01.02.0010 N.gefährl. Abfall aus Abbruch ent. Beton*Entsorgung AN Gebühr einrechn.**
StL-Nr. 12102113011100
Nicht gefährlichen Abfall aus Abbruch laden, fördern
und entsorgen. Schadstoffbelastung nach Unterlagen des
AG.
Abgerechnet wird nach Wiegescheinen.
Abfall = Beton. Abfallschlüsselnummer 17 01 01.
Entsorgung nach Wahl des AN.
Gebühren der Abfallentsorgung sind einzurechnen.
Menge: 1,000 t

**01.02.0020 Strahlwasser entsorgen**
*** Pauschalposition
Strahlwasser entsorgen
Das HDW-Strahlwasser ist aufzufangen und einer Entsorgung nach Wahl AN zu zuführen. Anfallende Entsorgungsgebühren sind einzurechnen und werden nicht gesondert vergütet.
Menge: 1,000 Psch

#### Abschnitt 01.03 Verkehrssicherung an Arbeitsstellen

**01.03.0020 Verkehrssicherung läng.Dauer durchf Arbeitsstelle**
*** Pauschalposition
StL-Nr. 2110512519009099
Verkehrssicherung längerer Dauer betriebsfertig aufbauen, vorhalten, warten, instand setzen, betreiben, kontrollieren und abbauen. Vorübergehende Verkehrssicherungsmaßnahmen durchführen. Vorübergehende Markierung,
transportable Lichtsignalanlage, bauliches Leitelement,
mobile Stauwarnanlage, LED-Anzeigetafel und transportable Schutzeinrichtung werden gesondert vergütet.
Verkehrssicherung an Arbeitsstelle.
Nach RSA, Regelplan 'B I/5, an der GVS'

Länge des Arbeitsbereiches '75 m'

Einsatzzeit '80 Tage'

Verkehrsrechtliche Anordnung 'einholen, anfallende Gebühren einrechnen.'
Menge: 1,000 Psch

**01.03.0030 Verkehrssicherung läng.Dauer durchf Arbeitsstelle**
*** Pauschalposition
StL-Nr. 2110512519009099
Verkehrssicherung längerer Dauer betriebsfertig aufbauen, vorhalten, warten, instand setzen, betreiben, kontrollieren und abbauen. Vorübergehende Verkehrssicherungsmaßnahmen durchführen. Vorübergehende Markierung,
transportable Lichtsignalanlage, bauliches Leitelement,
mobile Stauwarnanlage, LED-Anzeigetafel und transportable Schutzeinrichtung werden gesondert vergütet.
Verkehrssicherung an Arbeitsstelle.
Nach RSA, Regelplan 'B I/5, an der Privatstraße EnBW'

Länge des Arbeitsbereiches '75 m'

Einsatzzeit '80 Tage'

Verkehrsrechtliche Anordnung 'einholen, anfallende Gebühren einrechnen.'
Menge: 1,000 Psch

#### Abschnitt 01.04 Oberboden

**01.04.0010 Oberboden abtragen und lagern Abtr.über 10-30cm*Oberbod.i.lagern Abrechnung Abtrag**
StL-Nr. 24106110002101
Oberboden ggf. einschließlich Vegetationsdecke abtragen
und lagern. Oberboden in regelmäßig geformten Mieten
locker aufsetzen. Ansaat und Mähen einer Decksaat werden gesondert vergütet. Beschreibung der Homogenbereiche nach Unterlagen des AG.
Dicke des Abtrages über 10 bis 30 cm.
Oberboden innerhalb der Baustelle lagern.
Abrechnung nach Abtragsprofilen.
Menge: 35,000 m3

**01.04.0020 Oberboden des AG andecken*3 cm unter Fahrb.*Boden i. aufnehm. Abrechng.Auftrag**
StL-Nr. 24106150092911
Gelagerten Oberboden des AG profilgerecht andecken. Ho-
mogenbereiche nach Unterlagen des AG.
Andeckung 'auf Grünflächen'

Einbau 3 cm unter Fahrbahnrand.
Dicke der Andeckung 'über 10 cm bis 30 cm'

Oberboden innerhalb der Baustelle aufnehmen.
Abrechnung nach Auftragsprofilen.
Menge: 35,000 m3

#### Abschnitt 01.05 Baugruben

**01.05.0010 Baugrube herstellen Tiefe bis 1,25 m*Aush.i.lagern**
StL-Nr. 24108107991029
Baugrube nach Unterlagen des AG herstellen.
Beschreibung der Homogenbereiche nach Unterlagen des
AG. Verbau wird gesondert vergütet.
Homogenbereiche 'Kies-Sand-Gemisch'

Baugrube 'für Tragerüst im Bereich Pfeilerfundamente,
Achse B und C'

Baugrubentiefe bis 1,25 m.
Aushub innerhalb der Baustelle lagern.
Abrechnung 'nach Abtragsprofilen'
Menge: 55,000 m3

**01.05.0020 Boden des AG in Baugrube einbauen Boden gelagert Abrechng.Auftrag**
StL-Nr. 241081172902
Boden des AG in Baugrube nach Unterlagen des AG einbauen und verdichten einschl. ggf. erforderlicher
Wasserzugabe.
Boden, innerhalb der Baustelle gelagert, aufnehmen.
Baugrube für 'Tragerüst im Bereich Pfeilerfundamente,
Achse B und C'

Abrechnung nach Auftragsprofilen.
Menge: 55,000 m3

#### Abschnitt 01.06 Schichten ohne Bindemittel

**01.06.0010 Schottertragschicht herstellen*0/32*Dicke 30 cm**
StL-Nr. 2411232091900400
Schottertragschicht herstellen.
In Verkehrsflächen 'Baustellenumfahrung,
Ausführung in Teilflächen'

Baustoffgemisch 0/32.
Umweltrelevante Anforderungen 'Baustoffgemisch
nach EBV = BM-0'

Einbaudicke = 30 cm.
Menge: 115,000 m2

**01.06.0020 Schicht ohne Bindemittel aufnehmen*Mat.kl. BM-0*Abrechng. Abtrag**
StL-Nr. 24112010999191
Schicht ohne Bindemittel aufnehmen
Schicht 'als Baustoffgemisch für Schottertragschichten.'

Dicke '30 cm'

Fläche 'Fahrbahn der Baustellenumfahrung,
Ausführung in Teilflächen'

Materialklasse nach EBV = BM-0.
Baustoffgemisch 'nach Wahl des AN verwerten.'

Abrechnung nach Abtragsprofilen.
Menge: 35,000 m3

**01.06.0030 Rückbau Umfahrung und Rekultivierung**
*** Pauschalposition
Rückbau ungebundener Befestigungen der Baustellenumfahrung (GSV) sowie der privaten Straße; Abtrag  ungebundene Schichte.
Nichtgefährliche Abfälle aufnehmen, laden, fördern und ordnungsgemäß entsorgen.
Wiederherstellung Geländeprofil gemäß ursprünglichem Profil.
Oberboden des AG auftragen
Menge: 1,000 Psch

#### Abschnitt 01.07 Asphaltarbeiten

**01.07.0010 Asphaltbefestigung aufnehmen Fahrbahn*Dicke ü. 6-12 cm Tiefe ü. 10-20 cm*Aufbr. Verw. AN**
StL-Nr. 2311302810302003
Asphaltbefestigung aufbrechen und aufnehmen.
Fläche = Fahrbahn.
Dicke der Asphaltbefestigung über 6 cm bis 12 cm.
Gesamtaufbruchtiefe über 10 bis 20 cm.
Aufbruchgut nach Wahl des AN verwerten.
Menge: 50,000 m2

**01.07.0020 Asphaltbefestigung trennen Einzelfl.*schneiden Dicke ü. 6-12 cm**
StL-Nr. 231130383103
Asphaltbefestigung geradlinig trennen.
in Einzelflächen längs und quer zur Fahrbahnachse,
Trennen durch Schneiden.
Dicke der Asphaltbefestigung über 6 bis 12 cm.
Menge: 30,000 m

**01.07.0030 Unterlage profilieren*EV2 mind. 45 MPa Unebenheit 2 cm**
StL-Nr. 231130439101
Unterlage aus Schicht ohne Bindemittel auf Sollhöhe
nach Unterlagen des AG profilieren und verdichten. Liefern von Baustoff bzw. Entfernen von überschüssigem
Baustoff wird gesondert vergütet.
Unterlage 'aus Gemisch aus gemischt körnigen Böden.'

Verformungsmodul der profilierten Unterlage mindestens
45 MPa.
Unebenheit innerhalb einer 4,00 m langen Messstrecke
höchstens 2 cm in Längs- und Querrichtung.
Menge: 50,000 m2

**01.07.0040 Asphalttragd. aus AC 16 TD herst.*Dicke 10 cm Bitumen 70/100*Abböschung 1 zu 1**
StL-Nr. 23113822921001
Asphalttragdeckschicht aus Asphalttragdeckschichtmischgut AC 16 TD herstellen. Anlieferung des Asphaltmischguts in thermoisolierten Transportbehältern.
In Verkehrsflächen 'der Belastungsklasse Bk3,2'

Einbaudicke = 10 cm.
Bindemittel = 70/100.
Seitliche Abböschungen 1 zu 1 herstellen.
Menge: 50,000 m2

**01.07.0050 Anschl. a. Fuge m. B-fugenb. herst. Anschl.Rep+Aufgr*Anschl.längs+quer*bis 20 m Breite 10 mm**
StL-Nr. 23113917339101
Anschluss als Fuge an bestehende Asphaltschicht oder
Bauteil in der Dicke der Asphaltschicht mit Bitumenfugenband einschließlich zugehörigem und zuvor aufgetragenem Voranstrichmittel herstellen.
Anschluss an Reparatur- und Aufgrabungsflächen.
Längs- und Querfuge.
Dicke der Asphaltschicht '10 cm'

Einzellängen bis 20,00 m.
Breite des Bitumenfugenbandes = 10 mm.
Menge: 30,000 m

#### Abschnitt 01.08 Gerüste

**01.08.0010 Arbeitsgerüst herstellen**
*** Pauschalposition
Arbeitsgerüste, einschließlich ggf. erforderlicher Gründung, nach statischen, konstruktiven und sicherheitstechnischen Erfordernissen herstellen und beseitigen, für den Zeitraum der eigenen Leistung vorhalten und unterhalten.
Einsatzort: Achse A und D

Gerüst: Standgerüste nach Wahl des AN
Einrichtungen 'für Material-/ Quertransport und Witterungsschutz/Einhausung vorsehen.
Nach Beendigung der Arbeiten wieder abbauen.
Ggf. Böschungpflaster wiederherstellen, Fundamente entfernen.
Menge: 1,000 Psch

**01.08.0020 Arbeitsgerüst herstellen**
*** Pauschalposition
Arbeitsgerüste, einschließlich ggf. erforderlicher Gründung sowie ggf. erforderlicher Treppentürme und weiterer Leitergänge, nach statischen, konstruktiven und sicherheitstechnischen Erfordernissen herstellen und beseitigen, für den Zeitraum der eigenen Leistung vorhalten und unterhalten.

Einsatzort: Achse B und C

Gerüst: Standgerüste nach Wahl des AN
Einrichtungen 'für Material- / Quertransport und Witterungsschutz/Einhausung vorsehen.
Nach Beendigung der Arbeiten wieder abbauen.
Ggf. Fundamente entfernen.
Menge: 1,000 Psch

**01.08.0030 Traggerüst herstellen**
*** Pauschalposition
Traggerüst zum Anheben des Überbaus nach statischen, konstruktiven und sicherheitstechnischen Erfordernissen herstellen, vorhalten, unterhalten und beseitigen.

Pressenhublasten: Pd= 7,0 MN je Hohlkastensteg und Achse, (Summe je Achse:  Pd = 14 MN)

Einsatzort: Achse B und C

Gründung auf bestehendem Pfeilerfundament
Menge: 1,000 Psch

#### Abschnitt 01.09 Abbruch, Beton- und Stahlbetonarbeiten

*Hinweis: Hinweis*
Hinweis zur OZ 1.9.10 bis 1.9.30
Einschl.  Auﬀangen des HDW-Wassers. Erschwernisse durch beengte Zugänglichkeit sind einzurechnen.

**01.09.0010 Lagersockel abbrechen Achse A und D**
Lagersockel nach Unterlagen des AG abbrechen.
Bauteil Lagersockel Achse A und D
Material = Stahlbeton.
Druckfestigkeitsklasse über C20/25 bis C35/45.
Abbruch mittels Höchstdruckwasserstrahlen
Anschlussbewehrung erhalten.
Abbruchgut nach Wahl des AN verwerten.
Menge: 4,000 St

**01.09.0020 Lagersockel abbrechen Achse B und C**
Lagersockel nach Unterlagen des AG abbrechen.
Bauteil Lagersockel Achse B und C
Material = Stahlbeton.
Druckfestigkeitsklasse über C20/25 bis C35/45.
Abbruch mittels Höchstdruckwasserstrahlen
Anschlussbewehrung erhalten.
Abbruchgut nach Wahl des AN verwerten.
Menge: 2,000 St

**01.09.0030 Beton abbrechen Achse D**
Beton nach Unterlagen des AG abbrechen.
Bauteil Auflagerbank und Endquerträger Achse D
für Ausbau Dollen Bestandslager
Material = Stahlbeton.
Druckfestigkeitsklasse über C20/25 bis C35/45.
Abbruch mittels Höchstdruckwasserstrahlen
Anschlussbewehrung erhalten.
Abbruchgut nach Wahl des AN verwerten.
Menge: 0,150 m3

*Hinweis: Hinweis zu OZ 4.2.40*
Hinweis zu OZ 1.9.40
Rautiefe >= 5 mm. Einschl. Auﬀangen und Entsorgen des Abbruchmaterials. Einschl. Schutzmaßnahmen zum Schutz der Pressen vor Verunreinigungen und Beschädigungen bei der Durchführung von HDW-Arbeiten. Erschwernisse durch
beengte Zugänglichkeit sind einzurechnen.

**01.09.0040 Betonunterlage vorbereiten**
Betonunterlage nach Unterlagen des AG vorbereiten. Vor-bereitete Flächen säubern.
Bauteil:  Auﬂagerbänke im Bereich der neuen Lagersockel und  Untersicht des Überbaus im Bereich der neuen Lager Oberﬂäche waagerecht bis 20 v.H. geneigt.
Ausführung in Teilﬂächen (teilweise überkopf).
Vorbereitungsverfahren: Korngerüst mittels Höchstdruckwasserstrahlen vorbereiten
Abfall entsorgen.
Menge: 12,000 m2

**01.09.0050 Ankerdollen abtrennen**
Ankerdollen der bestehenden Lagerplatte abtrennen.
Abtrennen der Ankerdollen an Unterkante der unteren Lagerplatte und Oberkante der oberen Lagerplatte.
Abrechnung erfolgt nach Stückzahl abgetrennter Ankerdollen.
Bauteil: Achse A und D
Menge: 32,000 St

**01.09.0060 Anker abtrennen**
Anker der bestehenden Lagerplatte abtrennen.
Abtrennen der Ankerdollen an Unterkante Überbau und Oberkante Pfeiler.
Abrechnung erfolgt nach Stückzahl abgetrennter Anker.
Bauteil: Achse B und C
Menge: 16,000 St

**01.09.0070 Bew. Beton einschl. Schalung herst.*Stahlbeton**
StL-Nr. 2211831391990900
Bewehrten Beton einschließlich Schalung nach Unterlagen
des AG herstellen. Schalung vorhalten und beseitigen.
Bewehrung und Traggerüst der Bemessungsklasse B werden
gesondert vergütet.
Bauteil 'Lagersockel'

Art der Verwendung = Stahlbeton.
Druckfestigkeitsklasse 'Vergussbeton C35/45'

Expositionsklasse 'XC4, XD1, XF2, WA'

Sichtflächenschalung 'glatte Sichtflächenschalung'
Menge: 0,500 m3

**01.09.0080 Betonstahl einbauen**
StL-Nr. 2211821399
Betonstahl entsprechend statischen und konstruktiven
Erfordernissen einbauen.
Bauteil 'Lagersockel'

Stahlsorte 'B500B'
Menge: 0,100 t

#### Abschnitt 01.10 Lager und Geländer

**01.10.0010 Lager ausbauen*Presse Unterbau Rollenlager*Ob.+unt.Ankerpl.**
StL-Nr. 24121103911303
Lager ggf. mit Lager- und Futterplatten ausbauen und
nach Wahl des AN verwerten.
Bauwerk, Lagerkonstruktion und Lagerkräfte nach Unterlagen des AG.
Aufgelagertes Bauteil anheben und nach Einbau eines La-
gers wieder ablassen.
Ggf. Mörtelbett beseitigen.
Ausbau 'Widerlager Achse A'

Pressenansatz auf Unterbauten.
Lagerart = Rollenlager.
Obere und untere Ankerplatte ausbauen.
Menge: 2,000 St

**01.10.0020 Lager ausbauen*Presse Unterbau Lin.Kippl., fest*Ob.+unt.Ankerpl.**
StL-Nr. 24121103911103
Lager ggf. mit Lager- und Futterplatten ausbauen und
nach Wahl des AN verwerten.
Bauwerk, Lagerkonstruktion und Lagerkräfte nach Unterlagen des AG.
Aufgelagertes Bauteil anheben und nach Einbau eines La-
gers wieder ablassen.
Ggf. Mörtelbett beseitigen.
Ausbau 'Widerlager Achse D'

Pressenansatz auf Unterbauten.
Lagerart = Stählernes Linienkipplager, fest.
Obere und untere Ankerplatte ausbauen.
Menge: 2,000 St

**01.10.0030 Lager ausbauen Topfl.m.Gleitt.*Ob.+unt.Ankerpl.**
StL-Nr. 24121103990603
Lager ggf. mit Lager- und Futterplatten ausbauen und
nach Wahl des AN verwerten.
Bauwerk, Lagerkonstruktion und Lagerkräfte nach Unterlagen des AG.
Aufgelagertes Bauteil anheben und nach Einbau eines La-
gers wieder ablassen.
Ggf. Mörtelbett beseitigen.
Ausbau 'Pfeiler Achse B und C'

Pressenansatz 'auf Traggerüst'

Lagerart = Topflager mit Gleitteil.
Obere und untere Ankerplatte ausbauen.
Menge: 2,000 St

**01.10.0040 Kalottenlager einbauen*1 achs. bewegl. HQ = 0,1 MN*Verz./EP**
StL-Nr. 2412112894909011
Kalottenlager nach Unterlagen des AG einbauen. Für den
Korrosionsschutz zu beachten: Bei betonberührten
Flächen Randstreifen von fünf cm mitbeschichten. Ggf.
vorhandene Kontaktfläche zwischen Lager- und Ankerplatte vorbereiten, Vorbereitungsgrad Sa 2 1/2, und beschichten mit einer Grundbeschichtung auf Alkalisilikat
Grundlage mit Zinkstaub nach Blatt 85, Sollschichtdicke
= 40 mym.
Ankerplatten werden gesondert vergütet.
Einbau 'Widerlager Achse A, oberstrom'

Kalottenlager mit einachsig beweglichem Gleitteil. La-
gerstellungsanzeiger nach RiZ Lag 1 einbauen.
Gleitflächenschutz mit Faltenbalg nach RiZ Lag 8 anbringen.
Zulässige Verschiebung in Bauwerkslängsrichtung '60 mm'

Aufnehmbare Normalkraft '2,6 MN'

Aufnehmbare Kraft in Bauwerksquerrichtung 0,1 MN.
Korrosionsschutz: Stahlflächen vorbereiten, Vorbereitungsgrad Sa 3, spritzverzinken, Sollschichtdicke 100
mym. Zwischenbeschichtung und Deckbeschichtung mit Ei-
senglimmer auf Epoxidharz-Grundlage nach Blatt 87,
Sollschichtdicke je 80 mym.
Menge: 1,000 St

**01.10.0050 Kalottenlager einbauen*alls. bewegl.*Verz./EP**
StL-Nr. 2412112897999001
Kalottenlager nach Unterlagen des AG einbauen. Für den
Korrosionsschutz zu beachten: Bei betonberührten
Flächen Randstreifen von fünf cm mitbeschichten. Ggf.
vorhandene Kontaktfläche zwischen Lager- und Ankerplatte vorbereiten, Vorbereitungsgrad Sa 2 1/2, und beschichten mit einer Grundbeschichtung auf Alkalisilikat
Grundlage mit Zinkstaub nach Blatt 85, Sollschichtdicke
= 40 mym.
Ankerplatten werden gesondert vergütet.
Einbau 'Widerlager Achse A, unterstrom'

Kalottenlager mit allseitig beweglichem Gleitteil. La-
gerstellungsanzeiger nach RiZ Lag 1 einbauen.
Gleitflächenschutz mit Faltenbalg nach RiZ Lag 8 anbringen
Zulässige Verschiebung in Bauwerkslängsrichtung '60mm'

Zulässige Verschiebung in Bauwerksquerrichtung '5 mm'

Aufnehmbare Normalkraft '3,0 MN'

Korrosionsschutz: Stahlflächen vorbereiten, Vorbereitungsgrad Sa 3, spritzverzinken, Sollschichtdicke 100
mym. Zwischenbeschichtung und Deckbeschichtung mit Ei-
senglimmer auf Epoxidharz-Grundlage nach Blatt 87,
Sollschichtdicke je 80 mym.
Menge: 1,000 St

**01.10.0060 Kalottenlager einbauen*1 achs. bewegl. HQ = 0,2 MN*Verz./EP**
StL-Nr. 2412112894909021
Kalottenlager nach Unterlagen des AG einbauen. Für den
Korrosionsschutz zu beachten: Bei betonberührten
Flächen Randstreifen von fünf cm mitbeschichten. Ggf.
vorhandene Kontaktfläche zwischen Lager- und Ankerplatte vorbereiten, Vorbereitungsgrad Sa 2 1/2, und beschichten mit einer Grundbeschichtung auf Alkalisilikat
Grundlage mit Zinkstaub nach Blatt 85, Sollschichtdicke
= 40 mym.
Ankerplatten werden gesondert vergütet.
Einbau 'Pfeiler Achse B'

Kalottenlager mit einachsig beweglichem Gleitteil. La-
gerstellungsanzeiger nach RiZ Lag 1 einbauen.
Gleitflächenschutz mit Faltenbalg nach RiZ Lag 8 anbringen.
Zulässige Verschiebung in Bauwerkslängsrichtung '50 mm'

Aufnehmbare Normalkraft '14,0 MN'

Aufnehmbare Kraft in Bauwerksquerrichtung 0,2 MN.
Korrosionsschutz: Stahlflächen vorbereiten, Vorbereitungsgrad Sa 3, spritzverzinken, Sollschichtdicke 100
mym. Zwischenbeschichtung und Deckbeschichtung mit Ei-
senglimmer auf Epoxidharz-Grundlage nach Blatt 87,
Sollschichtdicke je 80 mym.
Menge: 1,000 St

**01.10.0070 Kalottenlager einbauen*1 achs. bewegl. HQ = 0,2 MN*Verz./EP**
StL-Nr. 2412112894909021
Kalottenlager nach Unterlagen des AG einbauen. Für den
Korrosionsschutz zu beachten: Bei betonberührten
Flächen Randstreifen von fünf cm mitbeschichten. Ggf.
vorhandene Kontaktfläche zwischen Lager- und Ankerplatte vorbereiten, Vorbereitungsgrad Sa 2 1/2, und beschichten mit einer Grundbeschichtung auf Alkalisilikat
Grundlage mit Zinkstaub nach Blatt 85, Sollschichtdicke
= 40 mym.
Ankerplatten werden gesondert vergütet.
Einbau 'Pfeiler Achse C'

Kalottenlager mit einachsig beweglichem Gleitteil. La-
gerstellungsanzeiger nach RiZ Lag 1 einbauen.
Gleitflächenschutz mit Faltenbalg nach RiZ Lag 8 anbringen.
Zulässige Verschiebung in Bauwerkslängsrichtung '20 mm'

Aufnehmbare Normalkraft '14,0 MN'

Aufnehmbare Kraft in Bauwerksquerrichtung 0,2 MN.
Korrosionsschutz: Stahlflächen vorbereiten, Vorbereitungsgrad Sa 3, spritzverzinken, Sollschichtdicke 100
mym. Zwischenbeschichtung und Deckbeschichtung mit Ei-
senglimmer auf Epoxidharz-Grundlage nach Blatt 87,
Sollschichtdicke je 80 mym.
Menge: 1,000 St

**01.10.0080 Kalottenlager einbauen*Kalottenl., fest HQ = 0,1 MN*Verz./EP**
StL-Nr. 2412112891009911
Kalottenlager nach Unterlagen des AG einbauen. Für den
Korrosionsschutz zu beachten: Bei betonberührten
Flächen Randstreifen von fünf cm mitbeschichten. Ggf.
vorhandene Kontaktfläche zwischen Lager- und Ankerplatte vorbereiten, Vorbereitungsgrad Sa 2 1/2, und beschichten mit einer Grundbeschichtung auf Alkalisilikat
Grundlage mit Zinkstaub nach Blatt 85, Sollschichtdicke
= 40 mym.
Ankerplatten werden gesondert vergütet.
Einbau 'Widerlager Achse D, oberstrom'

Kalottenlager mit Festhaltekonstruktion.
Aufnehmbare Normalkraft '2,6 MN'

Aufnehmbare Kraft in Bauwerkslängsrichtung '0,8 MN'

Aufnehmbare Kraft in Bauwerksquerrichtung 0,1 MN.
Korrosionsschutz: Stahlflächen vorbereiten, Vorbereitungsgrad Sa 3, spritzverzinken, Sollschichtdicke 100
mym. Zwischenbeschichtung und Deckbeschichtung mit Ei-
senglimmer auf Epoxidharz-Grundlage nach Blatt 87,
Sollschichtdicke je 80 mym.
Menge: 1,000 St

**01.10.0090 Kalottenlager einbauen*1 achs. bewegl.*Verz./EP**
StL-Nr. 2412112894099901
Kalottenlager nach Unterlagen des AG einbauen. Für den
Korrosionsschutz zu beachten: Bei betonberührten
Flächen Randstreifen von fünf cm mitbeschichten. Ggf.
vorhandene Kontaktfläche zwischen Lager- und Ankerplatte vorbereiten, Vorbereitungsgrad Sa 2 1/2, und beschichten mit einer Grundbeschichtung auf Alkalisilikat
Grundlage mit Zinkstaub nach Blatt 85, Sollschichtdicke
= 40 mym.
Ankerplatten werden gesondert vergütet.
Einbau 'Widerlager Achse D, unterstrom'

Kalottenlager mit einachsig beweglichem Gleitteil. La-
gerstellungsanzeiger nach RiZ Lag 1 einbauen.
Gleitflächenschutz mit Faltenbalg nach RiZ Lag 8 anbringen.
Zulässige Verschiebung in Bauwerksquerrichtung '5 mm'

Aufnehmbare Normalkraft '3,0 MN'

Aufnehmbare Kraft in Bauwerkslängsrichtung '0,8 M'

Korrosionsschutz: Stahlflächen vorbereiten, Vorbereitungsgrad Sa 3, spritzverzinken, Sollschichtdicke 100
mym. Zwischenbeschichtung und Deckbeschichtung mit Ei-
senglimmer auf Epoxidharz-Grundlage nach Blatt 87,
Sollschichtdicke je 80 mym.
Menge: 1,000 St

*Hinweis: Hinweis*
Kalottenlager in Achse A, B und C werden über Reibschluss ans Bauwerk angeschlossen und können daher ohne Ankerplatten ausgeführt werden.

**01.10.0100 Ankerplatte für Lager einbauen*Platte oben**
StL-Nr. 241211739199
Ankerplatte aus Stahl für Lager entsprechend statischen
und konstruktiven Erfordernissen nach Unterlagen des AG
einbauen. Korrosionsschutz entsprechend Lager.
Einbau 'Widerlager Achse D,oberstrom'

Ankerplatte oben.
Plattendicke 'nach statischen Erfordernissen'
Menge: 1,000 St

**01.10.0110 Ankerplatte für Lager einbauen*Platte oben**
StL-Nr. 241211739199
Ankerplatte aus Stahl für Lager entsprechend statischen
und konstruktiven Erfordernissen nach Unterlagen des AG
einbauen. Korrosionsschutz entsprechend Lager.
Einbau 'Widerlager Achse D,unterstrom'

Ankerplatte oben.
Plattendicke 'nach statischen Erfordernissen'
Menge: 1,000 St

**01.10.0120 Ankerplatte für Lager einbauen*Platte unten**
StL-Nr. 241211739299
Ankerplatte aus Stahl für Lager entsprechend statischen
und konstruktiven Erfordernissen nach Unterlagen des AG
einbauen. Korrosionsschutz entsprechend Lager.
Einbau 'Widerlager Achse D,oberstrom'

Ankerplatte unten.
Plattendicke 'nach statischen Erfordernissen'
Menge: 1,000 St

**01.10.0130 Ankerplatte für Lager einbauen*Platte unten**
StL-Nr. 241211739299
Ankerplatte aus Stahl für Lager entsprechend statischen
und konstruktiven Erfordernissen nach Unterlagen des AG
einbauen. Korrosionsschutz entsprechend Lager.
Einbau 'Widerlager Achse D,oberstrom'

Ankerplatte unten.
Plattendicke 'nach statischen Erfordernissen'
Menge: 1,000 St

**01.10.0140 Geländer abbauen*Stahl H = 1000 mm*Pfosten abschrb.**
Geländer an den Bermen vor den Widerlagern Achse A und D abbauen und im Baustellenbereich für den Wiedereinbau zwischenlagern
Abrechnung nach Länge des Handlaufs zwischen den
Achsen der Endpfosten bzw. Endstäbe.
Geländer  als Holmgeländer
Baustoff = Stahl.
Höhe des Geländers 1000 mm.
Pfosten abschrauben.
Menge: 25,000 m

**01.10.0150 Geländer einbauen*Stahl H = 1000 mm*Pfosten abschrb.**
Geländer an den Bermen vor den Widerlagern Achse A und D einbauen.
Geländer im Baustellenbereich aufnehmen.
Abrechnung nach Länge des Handlaufs zwischen den
Achsen der Endpfosten bzw. Endstäbe.
Geländer  als Holmgeländer
Baustoff = Stahl.
Höhe des Geländers 1000 mm.
Pfosten anschrauben.
Ggf. erforderl. Befestigungsmittel aus nichtrostendem Stahl
gehören zur Leistung und werden nicht gesondert verrgütet.
Menge: 25,000 m

**01.10.0160 Vogel-Einflugschutz ausbauen Drahtrahmen**
Vogel-Einflugschutz nach RiZ VES 1 ausbauen und diebstahlsicher im Baustellenbereich lagern.
Ausbauort Widerlager Achse A
Abdeckung aus Maschendraht auf Stahlrahmen, feuerverzinkt.
Menge: 5,000 m2

**01.10.0170 Vogel-Einflugschutz einbauen Drahtrahmen**
Vogel-Einflugschutz nach RiZ VES 1 einbauen.
Einbauort Widerlager Achse A
Abdeckung aus Maschendraht auf Stahlrahmen, feuerverzinkt.
Vogel-Einflugschutz im Baustellenbereich zwischengelagert aufnehmen
Menge: 5,000 m2

#### Abschnitt 01.11 FRS und Leiteinrichtung

**01.11.0010 SE aus Stahl abbauen*Profil B Pfost. A 4,00 m*HB 1 Pf.l.b. 1900 mm**
StL-Nr. 2112900392110199
Schutzeinrichtung (SE) aus Stahl einschließlich sämtlicher Einzelteile abbauen.
SE 'Einfache Schutzplanke im Bereich GVS'

Holm Profil B.
Mit Pfosten, Abstand = 4,00 m.
Pfosten in Boden, Homogenbereich HB 1 - FRS.
Pfostenlöcher entsprechend der sie umgebenden Fläche
schließen.
Pfostenlänge bis 1900 mm.
Konstruktionsteile 'sortiert innerhalb der Baustelle diebstahlsicher lagern.'
Menge: 25,000 m

**01.11.0020 SE aus Stahl abbauen*Profil B Pfost. A 1,33 m*HB 1 Pf.l.b. 1900 mm**
StL-Nr. 2112900392310199
Schutzeinrichtung (SE) aus Stahl einschließlich sämtlicher Einzelteile abbauen.
SE '= Einfache Schutzplanke mit
integrierter Gleitwand aus Stahl im Bereich Privatstraße EnBW Pfosten auf Gleitwand verschraubt, Länge ca. 500 mm.'

Holm Profil B.
Mit Pfosten, Abstand = 1,33 m.
Pfosten in Boden, Homogenbereich HB 1 - FRS.
Pfostenlöcher entsprechend der sie umgebenden Fläche
schließen.
Pfostenlänge bis 1900 mm.
Konstruktionsteile 'sortiert innerhalb der Baustelle diebstahlsicher lagern.'
Menge: 25,000 m

**01.11.0030 SE des AG aufstellen ESP Holm B*Pf.SigmaL.1900mm Pf.Abstand 4 m*HB 1 innerh.Baustelle*Erdarb. ausf.**
StL-Nr. 2112921221011101
Schutzeinrichtung (SE) des AG aufstellen. Verbindungsmittel liefert AN.
SE = Einfache Schutzplanke, Holm B.
Pfosten Sigma 100, Länge 1900 mm.
Pfostenabstand 4,00 m.
Aufstellung in Boden, Homogenbereich HB 1 - FRS.
Teile lagern innerhalb der Baustelle.
Erforderliche Erdarbeiten ausführen. Die die Pfosten
umgebende Fläche wiederherstellen, überschüssigen Boden
flächenhaft verteilen.
Menge: 25,000 m

**01.11.0040 SE des AG aufstellen Pf.Abstand 1,33 m*HB 1 innerh.Baustelle**
StL-Nr. 2112921299031199
Schutzeinrichtung (SE) des AG aufstellen. Verbindungsmittel liefert AN.
SE '= Einfache Schutzplanke mit
integrierter Gleitwand aus Stahl entlang Privatstraße EnBW'

Pfosten 'auf Gleitwand verschraubt, Länge ca. 500 mm.'

Pfostenabstand 1,33 m.
Aufstellung in Boden, Homogenbereich HB 1 - FRS.
Teile lagern innerhalb der Baustelle.
Erforderliche Erdarbeiten 'ausführen.'
Menge: 25,000 m

**01.11.0050 Pfosten des FRS herstellen ESP*HB 1**
StL-Nr. 2112924411
Zusätzlichen Pfosten des Fahrzeug-Rückhaltesystems
(FRS)einschl. Konstruktions- und Befestigungsteile einschließlich erforderlicher systembedingter Arbeiten
herstellen.
Konstruktion = Einfache Schutzplanke.
Pfosten in Boden, Homogenbereich HB 1 - FRS.
Menge: 25,000 St
